# Güterbahnhof Tübingen
Angebotsaufforderung (GAEB DA XML 3.3, DA83)
Projekt: 1889
Währung: EUR
Vergabeart: Verhandlungsverfahren
Auftraggeber: Regional-Stadtbahn Neckar-Alb Projektges, Dreifürstensteinstraße 1-3, 72116 Mössingen, Ansprechpartner Mathias King, E-Mail mathias.king@regional-stadtbahn.de; DV-Nummer: 03; Vergabenummer: 03
Erstellt mit: BECHMANN AVA 2025.120/ GXML Toolbox V3.3 R20210630, BECHMANN AVA 2025.120, 05.10.2026

## 03 Los 3 - Stahlbau / Geländer
Datum: 05.10.2026

### Bereich 50 Baustelleneinrichtung Geländerbau (u. Handläufe)

#### Abschnitt 50.01 Baustelleneinrichtung

**50.01.10 Baustelle einrichten**
Geräte, Großgeräte, Werkzeuge und sonstige
Betriebsmittel, die zur vertragsgemäßen Durchführung
der Bauleistungen erforderlich sind, auf die Baustelle
bringen, bereitstellen und soweit der Geräteeinsatz
nicht gesondert vergütet wird, betriebsfertig
aufstellen einschl. der dafür notwendigen Arbeiten,
die erforderlichen festen Anlagen herstellen.
Baubüros, Unterkünfte, Werkstätten, Lagerschuppen und
dgl., soweit erforderlich, antransportieren, aufbauen
und einrichten. Strom-, Wasser-, Fernsprechanschluss
sowie Entsorgungseinrichtungen und dgl. für die
Baustelle, soweit erforderlich, herstellen. Bei Bedarf
Zufahrtswege zur Baustelle sowie Lagerplätze,
Montage-/ Demontageflächen, sonstige
Platzbefestigungen, und Wege im Baustellenbereich
anlegen.
Baustelleneinrichtung für Geländer/Handlauf-Arbeiten
Süd u. Nordseite
Menge: 1,000 psch

**50.01.20 Baustelleneinrichtung vorhalten**
Vorhalten, Unterhalten und Betreiben der Anlagen und
Einrichtungen, einschl. Mieten, Pacht, Gebühren und
dgl., die für die Baustelle notwendig sind und nicht
mit den Einheitspreisen anderer Teilleistungen
vergütet werden. Beleuchtung, Wasser und Strom
bereitstellen, Abwasser beseitigen. Vorhalten für die
vertraglich vereinbarte Gesamtbauzeit und die
Ausführung der ausgeschriebenen Leistungen.
Menge: 1,000 psch

**50.01.30 Baustelle räumen**
Baustelle von allen Geräten, Großgeräten, Anlagen,
Einrichtungen und dergl. räumen. Benutzte Flächen und
Wege entsprechend dem ursprünglichen Zustand
ordnungsgemäß herrichten. Verunreinigungen beseitigen.
Menge: 1,000 psch

### Bereich 51 Geländer u. Handläufe Bauwerk Südseite

*Hinweis*
Konstruktion Geländer und Handläufe gem. DB
Baustandards
Richtzeichnungen IseB... DBGEL... der DB InfraGO
GB Personenbahnhöfe

#### Abschnitt 51.01 Geländer

*Hinweis*
Vor Erstellen der Werkplanung ist ein örtliches
Aufmaß zu erstellen

**51.01.10 Werkplanung für Geländer und Handläufe erstellen**
Werkplanung für Geländer (Titel 51.01) und Handläufe
(Titel 51.02)erstellen.
Örtliche Aufmaße werden nicht gesondert vergütet.
Menge: 1,000 psch

**51.01.20 Füllstabgeländer auf Wand gedübelt**
Geländer für Rampe (Geländer Süd 2 u. 3).
Einschließlich 2  Stück je Geländerelement
Erdungslaschen
'(>50/50/10 mm<)' mit Bohrung Durchmesser 17 mm,

umlaufend mit Kehlnaht a >/= 4mm angeschweißt.
Einschließlich aller erforderlichen Eckverbindungen und
Passstücke.
Material = Stahl S235 JR
Höhe des Geländers 1,00 m
Ausbildung Füllstabgeländer (IseB DBGel S01)
Montagestöße geschraubt (IseB DBGel S23)
mit Kurzpfosten, geschweißt (IseB DBGel S10)
Verankerungsgrund Beton, horizontal
Fußplatte, Verbundanker gedübelt,
Verbundanker mit allgemeiner bauaufsichtlicher
Zulassung
aus nicht rostendem Stahl A4 (Werkstoff-Nr. 1.4401)
Korrosionsschutz
Korrosivitätskategorie C 5-M (DIN EN ISO 12944-1und -2)
Schutzdauer: lang (>25 Jahre)
Oberflächenvorbereitung Be,
Metallisierung durch Feuerverzinken als Stückverzinkung
gemäß DIN EN ISO 1461-t-Zn b ohne zusätzliche
Oberflächenbehandlung,  .
Sollschichtdicke 80 mym.
Beschichtungssystem nach ZT V-ING, Teil 4 Abschnitt 3,
Anhang A, Tabelle A 4.3.2, Bauteil 3.1c, Nr. 3
Material nach TL-TP-KOR Stahlbauten Blätter 91 und 87
Zwischenbeschichtung wv Ay auf Zn-EG (Blatt 91),
Sollschichtdicke 120 mym,
Deckbeschichtung 2K-PUR (Blatt 87),
Sollschichtdicke 80 mym,
Spritzen im Werk.
Farbe der Deckbeschichtung (weißaluminium, RAL 9006)
Angebotenes
Beschichtungssystem '....................................................'

Erdungslaschen nur feuerverzinkt ohne Farbbeschichtung!

Abgerechnet wird nach Länge des oberen Holmes.
Menge: 128,000 m

**51.01.30 Füllstabgeländer auf Wand gedübelt**
Geländer für Absicherung Wand Block S01 (bei E05)/ S02
(Geländer Süd 4 u. 5)
Einschließlich 2  Stück je Geländerelement
Erdungslaschen
'(>50/50/10 mm<)' mit Bohrung Durchmesser 17 mm,

umlaufend mit Kehlnaht a >/= 4mm angeschweißt.
Einschließlich aller erforderlichen Eckverbindungen und
Passstücke.
Material = Stahl S235 JR
Höhe des Geländers 1,00 m
Ausbildung Füllstabgeländer (IseB DBGel S01)
Montagestöße geschraubt (IseB DBGel S23)
mit Kurzpfosten, geschweißt (IseB DBGel S10)
Verankerungsgrund Beton, horizontal
Fußplatte, Verbundanker gedübelt,
Verbundanker mit allgemeiner bauaufsichtlicher
Zulassung
aus nicht rostendem Stahl A4 (Werkstoff-Nr. 1.4401)
Korrosionsschutz
Korrosivitätskategorie C 5-M (DIN EN ISO 12944-1und -2)
Schutzdauer: lang (>25 Jahre)
Oberflächenvorbereitung Be,
Metallisierung durch Feuerverzinken als Stückverzinkung
gemäß DIN EN ISO 1461-t-Zn b ohne zusätzliche
Oberflächenbehandlung,  .
Sollschichtdicke 80 mym.
Beschichtungssystem nach ZT V-ING, Teil 4 Abschnitt 3,
Anhang A, Tabelle A 4.3.2, Bauteil 3.1c, Nr. 3
Material nach TL-TP-KOR Stahlbauten Blätter 91 und 87
Zwischenbeschichtung wv Ay auf Zn-EG (Blatt 91),
Sollschichtdicke 120 mym,
Deckbeschichtung 2K-PUR (Blatt 87),
Sollschichtdicke 80 mym,
Spritzen im Werk.
Farbe der Deckbeschichtung (weißaluminium, RAL 9006)
Angebotenes
Beschichtungssystem '....................................................'

Erdungslaschen nur feuerverzinkt ohne Farbbeschichtung!

Abgerechnet wird nach Länge des oberen Holmes.
Menge: 27,000 m

**51.01.40 Füllstabgeländer auf Wand gedübelt**
Geländer für Randkappe Block S01 (Geländer Süd 6)
Einschließlich 2  Stück je Geländerelement
Erdungslaschen
'(>50/50/10 mm<)' mit Bohrung Durchmesser 17 mm,

umlaufend mit Kehlnaht a >/= 4mm angeschweißt.
Einschließlich aller erforderlichen Eckverbindungen und
Passstücke.
Material = Stahl S235 JR
Höhe des Geländers 1,30 m
Ausbildung Füllstabgeländer (IseB DBGel S01)
Montagestöße geschraubt (IseB DBGel S23)
mit Kurzpfosten, geschweißt (IseB DBGel S10)
Verankerungsgrund Beton, horizontal
Fußplatte, Verbundanker gedübelt,
Verbundanker mit allgemeiner bauaufsichtlicher
Zulassung
aus nicht rostendem Stahl A4 (Werkstoff-Nr. 1.4401)
Korrosionsschutz
Korrosivitätskategorie C 5-M (DIN EN ISO 12944-1und -2)
Schutzdauer: lang (>25 Jahre)
Oberflächenvorbereitung Be,
Metallisierung durch Feuerverzinken als Stückverzinkung
gemäß DIN EN ISO 1461-t-Zn b ohne zusätzliche
Oberflächenbehandlung,  .
Sollschichtdicke 80 mym.
Beschichtungssystem nach ZT V-ING, Teil 4 Abschnitt 3,
Anhang A, Tabelle A 4.3.2, Bauteil 3.1c, Nr. 3
Material nach TL-TP-KOR Stahlbauten Blätter 91 und 87
Zwischenbeschichtung wv Ay auf Zn-EG (Blatt 91),
Sollschichtdicke 120 mym,
Deckbeschichtung 2K-PUR (Blatt 87),
Sollschichtdicke 80 mym,
Spritzen im Werk.
Farbe der Deckbeschichtung (weißaluminium, RAL 9006)
Angebotenes
Beschichtungssystem '....................................................'

Erdungslaschen nur feuerverzinkt ohne Farbbeschichtung!

Abgerechnet wird nach Länge des oberen Holmes.
Menge: 9,000 m

**51.01.50 Holmgeländer auf Wand gedübelt**
Geschweißtes Stahlgeländer nach Unterlagen des AG.
Geländer für Rampe-Trennelement Gegweg/Radweg
(Geländer Süd1)
Einschließlich 2  Stück je Geländerelement
Erdungslaschen
'(>50/50/10 mm<)' mit Bohrung Durchmesser 17 mm,

umlaufend mit Kehlnaht a >/= 4mm angeschweißt.
Einschließlich aller erforderlichen Eckverbindungen und
Passstücke.
Material = Stahl S235 JR
Höhe des Geländers 1,20 m
Ausbildung Holmgeländer (IseB DBGel S02)
Montagestöße geschraubt (IseB DBGel S24)
mit Kurzpf osten, geschweißt (IseB DBGel S10)
Verankerungsgrund Beton, horizontal
Fußplatte, Verbundanker gedübelt,
Verbundanker mit allgemeiner bauaufsichtlicher
Zulassung
aus nicht rostendem Stahl A4 (Werkstoff-Nr. 1.4401)

Korrosionsschutz
Korrosivitätskategorie C 5-M (DIN EN ISO 12944-1und -2)
Schutz dauer: lang (>25 Jahre)
Oberflächenvorbereitung Be,
Metallisierung durch Feuerverzinken als Stückverzinkung
gemäß DIN EN ISO 1461-t-Zn b ohne zusätzliche
Oberflächenbehandlung,
Sollschichtdicke 80 mym.
Beschichtungssystem nach ZT V-ING, Teil 4 Abschnitt 3,
Anhang A, Tabelle A 4.3.2, Bauteil 3.1c, Nr. 3
Material nach TL-TP-KOR Stahlbauten Blätter 91 und 87
Zwischenbeschichtung wv Ay auf Zn-EG (Blatt 91),
Sollschichtdicke 120 mym,
Deckbeschichtung 2K-PUR (Blatt 87),
Sollschichtdicke 80 mym,
Spritzen im Werk.
Farbe der Deckbeschichtung (weißaluminium, RAL
9006)Angebotenes
Beschichtungssystem '....................................................'

Erdungslaschen nur feuerverzinkt ohne Farbbeschichtung!

Abgerechnet wird nach Länge des oberen Holmes.
Menge: 75,000 m

#### Abschnitt 51.02 Handläufe

**51.02.10 Doppelter Geländerhandlauf RR 42,4x3 Stahl niro**
Doppelter Stahlrohrhandlauf aus nichtrostendem Stahl,
geschweißt,
mit Handlaufkonsole verschweißt,
Schweißnähte geschliffen, gereinigt und gebeizt
Handlauf geschliffen, Korn 320
Stahlbezeichnung: V4A
W Nr. 1.4401 (X5CrNiMo17-12-2),
Rohrdurchmesser: 42,4 mm
Wandstärke: 3 mm,
Ausführung gem . Zeichnung: IseB DBGEL-S25 bzw. IseB
DBGEL-S27
Menge: 139,000 m

**51.02.20 Handlaufkonsolen Geländer**
Zulage zum Geländerhandlauf für Handlaufkonsole,
aus nichtrostenden Stahl, gerade, geschweißt,
Schweißnähte geschliffen,  gereinigt und gebeizt
zur Befestigung des Handlaufs aus Rundrohr  42,4  mm
am Geländer.Konsole für 'doppelten'

Handlauf.Handlaufhöhe
'900mm und 725 mm' über Verkehrsfläche

bzw . Lauflinie der Treppe.
Gesamte Konsole geschliffen, Korn 320
Konsole mit Geländer verschraubt.
Zur Vermeidung von Kontaktkorrosion sind die
Verschraubungen isoliert auszuführen.
Stahlbezeichnung: V4A
W Nr. 1.4401 (X5CrNiMo17-12-2),
Ausführung gem . Zeichnung: IseB DBGEL-S25.
Menge: 90,000 St

**51.02.30 Handlaufkonsole an Betonwand**
Zulage zum Geländerhandlauf für Handlaufkonsole,
aus nichtrostenden Stahl, gerade, geschweißt,
Schweißnähte geschliffen,  gereinigt und gebeizt
zur Befestigung des Handlaufs aus Rundrohr  42,4  mm
an einer Betonwand.Konsole für 'doppelten'

Handlauf .Handlaufhöhe '900mm und 725 mm' über

Verkehrsfläche
bzw . Lauflinie der Treppe.
Gesamte Konsole geschliffen, Korn 320
Stahlbezeichnung: V4A
W Nr. 1.4401 (X5CrNiMo17-12-2),
Konsole an Wand geankert
Verankerungsgrund Beton, vertikal
Ankerplatte, Verbundanker gedübelt
Verbundanker mit allgemeiner bauaufsichtlicher
Zulassung
aus nicht rostendem Stahl A4 (Werkstoff-Nr. 1.4401)
Ausführung gem . Zeichnung: IseB DBGEL-S27.
Menge: 50,000 St

### Bereich 52 Geländer u. Handläufe Bauwerk Nordseite

*Hinweis*
Konstruktion Geländer und Handläufe gem. DB
Baustandards
Richtzeichnungen IseB... DBGEL... der DB InfraGO
GB Personenbahnhöfe

#### Abschnitt 52.01 Geländer

*Hinweis*
Vor Erstellen der Werkplanung ist ein örtliches
Aufmaß zu erstellen

**52.01.10 Werkplanung für Geländer und Handläufe erstellen**
Werkplanung für Geländer (Titel 52.01) und
Handläufe (Titel 52.02) erstellen.
Örtliche Aufmaße werden nicht gesondert vergütet.
Menge: 1,000 psch

**52.01.20 Füllstabgeländer auf Wand gedübelt**
Geländer für Rampe (Geländer Nord 5, 6)
Einschließlich 2  Stück je Geländerelement
Erdungslaschen
'(>50/50/10 mm<)' mit Bohrung Durchmesser 17 mm,

umlaufend mit Kehlnaht a >/= 4mm angeschweißt.
Einschließlich aller erforderlichen Eckverbindungen und
Passstücke.
Material = Stahl S235 JR
Höhe des Geländers 1,00 m
Ausbildung Füllstabgeländer (IseB DBGel S01)
Montagestöße geschraubt (IseB DBGel S23)
mit Kurzpfosten, geschweißt (IseB DBGel S10)
Verankerungsgrund Beton, horizontal
Fußplatte, Verbundanker gedübelt,
Verbundanker mit allgemeiner bauaufsichtlicher
Zulassung
aus nicht rostendem Stahl A4 (Werkstoff-Nr. 1.4401)
Korrosionsschutz
Korrosivitätskategorie C 5-M (DIN EN ISO 12944-1und -2)
Schutzdauer: lang (>25 Jahre)
Oberflächenvorbereitung Be,
Metallisierung durch Feuerverzinken als Stückverzinkung
gemäß DIN EN ISO 1461-t-Zn b ohne zusätzliche
Oberflächenbehandlung,  .
Sollschichtdicke 80 mym.
Beschichtungssystem nach ZT V-ING, Teil 4 Abschnitt 3,
Anhang A, Tabelle A 4.3.2, Bauteil 3.1c, Nr. 3
Material nach TL-TP-KOR Stahlbauten Blätter 91 und 87
Zwischenbeschichtung wv Ay auf Zn-EG (Blatt 91),
Sollschichtdicke 120 mym,
Deckbeschichtung 2K-PUR (Blatt 87),
Sollschichtdicke 80 mym,
Spritzen im Werk.
Farbe der Deckbeschichtung (weißaluminium, RAL 9006)
Angebotenes
Beschichtungssystem '....................................................'

Erdungslaschen nur feuerverzinkt ohne Farbbeschichtung!

Abgerechnet wird nach Länge des oberen Holmes.
Menge: 21,000 m

**52.01.30 Füllstabgeländer auf Wand gedübelt**
Geländer für Rampe (Geländer Nord 7, 8)
Einschließlich 2  Stück je Geländerelement
Erdungslaschen
'(>50/50/10 mm<)' mit Bohrung Durchmesser 17 mm,

umlaufend mit Kehlnaht a >/= 4mm angeschweißt.
Einschließlich aller erforderlichen Eckverbindungen und
Passstücke.
Material = Stahl S235 JR
Höhe des Geländers 1,20 m
Ausbildung Füllstabgeländer (IseB DBGel S01)
Montagestöße geschraubt (IseB DBGel S23)
mit Kurzpfosten, geschweißt (IseB DBGel S10)
Verankerungsgrund Beton, horizontal
Fußplatte, Verbundanker gedübelt,
Verbundanker mit allgemeiner bauaufsichtlicher
Zulassung
aus nicht rostendem Stahl A4 (Werkstoff-Nr. 1.4401)
Korrosionsschutz
Korrosivitätskategorie C 5-M (DIN EN ISO 12944-1und -2)
Schutzdauer: lang (>25 Jahre)
Oberflächenvorbereitung Be,
Metallisierung durch Feuerverzinken als Stückverzinkung
gemäß DIN EN ISO 1461-t-Zn b ohne zusätzliche
Oberflächenbehandlung,  .
Sollschichtdicke 80 mym.
Beschichtungssystem nach ZT V-ING, Teil 4 Abschnitt 3,
Anhang A, Tabelle A 4.3.2, Bauteil 3.1c, Nr. 3
Material nach TL-TP-KOR Stahlbauten Blätter 91 und 87
Zwischenbeschichtung wv Ay auf Zn-EG (Blatt 91),
Sollschichtdicke 120 mym,
Deckbeschichtung 2K-PUR (Blatt 87),
Sollschichtdicke 80 mym,
Spritzen im Werk.
Farbe der Deckbeschichtung (weißaluminium, RAL 9006)
Angebotenes
Beschichtungssystem '....................................................'

Erdungslaschen nur feuerverzinkt ohne Farbbeschichtung!

Abgerechnet wird nach Länge des oberen Holmes.
Menge: 68,000 m

**52.01.40 Holmgeländer auf Wand gedübelt**
Geschweißtes Stahlgeländer nach Unterlagen des AG.
Geländer für Absicherung Pflanztrog (Geländer Nord 7)
Einschließlich 2  Stück je Geländerelement
Erdungslaschen
'(>50/50/10 mm<)' mit Bohrung Durchmesser 17 mm,

umlaufend mit Kehlnaht a >/= 4mm angeschweißt.
Einschließlich aller erforderlichen Eckverbindungen und
Passstücke.
Material = Stahl S235 JR
Höhe des Geländers 1,20 m
Ausbildung Holmgeländer (IseB DBGel S02)
Montagestöße geschraubt (IseB DBGel S24)
mit Kurzpf osten, geschweißt (IseB DBGel S10)
Verankerungsgrund Beton, horizontal
Fußplatte, Verbundanker gedübelt,
Verbundanker mit allgemeiner bauaufsichtlicher
Zulassung
aus nicht rostendem Stahl A4 (Werkstoff-Nr. 1.4401)

Korrosionsschutz
Korrosivitätskategorie C 5-M (DIN EN ISO 12944-1und -2)
Schutz dauer: lang (>25 Jahre)
Oberflächenvorbereitung Be,
Metallisierung durch Feuerverzinken als Stückverzinkung
gemäß DIN EN ISO 1461-t-Zn b ohne zusätzliche
Oberflächenbehandlung,
Sollschichtdicke 80 mym.
Beschichtungssystem nach ZT V-ING, Teil 4 Abschnitt 3,
Anhang A, Tabelle A 4.3.2, Bauteil 3.1c, Nr. 3
Material nach TL-TP-KOR Stahlbauten Blätter 91 und 87
Zwischenbeschichtung wv Ay auf Zn-EG (Blatt 91),
Sollschichtdicke 120 mym,
Deckbeschichtung 2K-PUR (Blatt 87),
Sollschichtdicke 80 mym,
Spritzen im Werk.
Farbe der Deckbeschichtung (weißaluminium, RAL
9006)Angebotenes
Beschichtungssystem '....................................................'

Erdungslaschen nur feuerverzinkt ohne Farbbeschichtung!

Abgerechnet wird nach Länge des oberen Holmes.
Menge: 28,000 m

**52.01.50 Füllstabgeländer auf Wand gedübelt**
Geländer für Treppenzugang
(Geländer Nord 1, 2, 3, 4, 9, 11, 12)
Einschließlich 2  Stück je Geländerelement
Erdungslaschen
'(>50/50/10 mm<)' mit Bohrung Durchmesser 17 mm,

umlaufend mit Kehlnaht a >/= 4mm angeschweißt.
Einschließlich aller erforderlichen Eckverbindungen und
Passstücke.
Material = Stahl S235 JR
Höhe des Geländers 1,00 m
Ausbildung Füllstabgeländer (IseB DBGel S01)
Montagestöße geschraubt (IseB DBGel S23)
mit Kurzpfosten, geschweißt (IseB DBGel S10)
Verankerungsgrund Beton, horizontal
Fußplatte, Verbundanker gedübelt,
Verbundanker mit allgemeiner bauaufsichtlicher
Zulassung
aus nicht rostendem Stahl A4 (Werkstoff-Nr. 1.4401)
Korrosionsschutz
Korrosivitätskategorie C 5-M (DIN EN ISO 12944-1und -2)
Schutzdauer: lang (>25 Jahre)
Oberflächenvorbereitung Be,
Metallisierung durch Feuerverzinken als Stückverzinkung
gemäß DIN EN ISO 1461-t-Zn b ohne zusätzliche
Oberflächenbehandlung,  .
Sollschichtdicke 80 mym.
Beschichtungssystem nach ZT V-ING, Teil 4 Abschnitt 3,
Anhang A, Tabelle A 4.3.2, Bauteil 3.1c, Nr. 3
Material nach TL-TP-KOR Stahlbauten Blätter 91 und 87
Zwischenbeschichtung wv Ay auf Zn-EG (Blatt 91),
Sollschichtdicke 120 mym,
Deckbeschichtung 2K-PUR (Blatt 87),
Sollschichtdicke 80 mym,
Spritzen im Werk.
Farbe der Deckbeschichtung (weißaluminium, RAL 9006)
Angebotenes
Beschichtungssystem '....................................................'

Erdungslaschen nur feuerverzinkt ohne Farbbeschichtung!

Abgerechnet wird nach Länge des oberen Holmes.
Menge: 61,000 m

**52.01.60 Füllstabgeländer auf Wand gedübelt**
Geländer für Treppenzugang (Geländer Nord 10)
Einschließlich 2  Stück je Geländerelement
Erdungslaschen
'(>50/50/10 mm<)' mit Bohrung Durchmesser 17 mm,

umlaufend mit Kehlnaht a >/= 4mm angeschweißt.
Einschließlich aller erforderlichen Eckverbindungen und
Passstücke.
Material = Stahl S235 JR
Höhe des Geländers 1,20 m
Ausbildung Füllstabgeländer (IseB DBGel S01)
Montagestöße geschraubt (IseB DBGel S23)
mit Kurzpfosten, geschweißt (IseB DBGel S10)
Verankerungsgrund Beton, horizontal
Fußplatte, Verbundanker gedübelt,
Verbundanker mit allgemeiner bauaufsichtlicher
Zulassung
aus nicht rostendem Stahl A4 (Werkstoff-Nr. 1.4401)
Korrosionsschutz
Korrosivitätskategorie C 5-M (DIN EN ISO 12944-1und -2)
Schutzdauer: lang (>25 Jahre)
Oberflächenvorbereitung Be,
Metallisierung durch Feuerverzinken als Stückverzinkung
gemäß DIN EN ISO 1461-t-Zn b ohne zusätzliche
Oberflächenbehandlung,  .
Sollschichtdicke 80 mym.
Beschichtungssystem nach ZT V-ING, Teil 4 Abschnitt 3,
Anhang A, Tabelle A 4.3.2, Bauteil 3.1c, Nr. 3
Material nach TL-TP-KOR Stahlbauten Blätter 91 und 87
Zwischenbeschichtung wv Ay auf Zn-EG (Blatt 91),
Sollschichtdicke 120 mym,
Deckbeschichtung 2K-PUR (Blatt 87),
Sollschichtdicke 80 mym,
Spritzen im Werk.
Farbe der Deckbeschichtung (weißaluminium, RAL 9006)
Angebotenes
Beschichtungssystem '....................................................'

Erdungslaschen nur feuerverzinkt ohne Farbbeschichtung!

Abgerechnet wird nach Länge des oberen Holmes.
Menge: 18,000 m

**52.01.70 Pfostenverankerung auf Einzelfundament herstellen.**
Pfostenverankerung auf Einzelfundament herstellen.
Ausführung gem. Zeichnung IseB-DBGEL-S15
Stahlbetonfundament (einschl. Schalung u. Bewehrung)
a x b = 40 cm x 40 cm,
Höhe = 80 cm,
Betongüte = C25/30
Einschl. Köcheraussparung mit Kunststoffmörtelverguss
Erdarbeiten sind einzurechnen.
Menge: 4,000 St

#### Abschnitt 52.02 Handläufe

**52.02.10 Doppelter Geländerhandlauf RR 42,4x3 Stahl niro**
Doppelter Stahlrohrhandlauf aus nichtrostendem Stahl,
geschweißt,
mit Handlaufkonsole verschweißt,
Schweißnähte geschliffen, gereinigt und gebeizt
Handlauf geschliffen, Korn 320
Stahlbezeichnung: V4A
W Nr. 1.4401 (X5CrNiMo17-12-2),
Rohrdurchmesser: 42,4 mm
Wandstärke: 3 mm,
Ausführung gem . Zeichnung: IseB DBGEL-S25 bzw. IseB
DBGEL-S27
Menge: 40,000 m

**52.02.20 Handlaufkonsolen Geländer**
Zulage zum Geländerhandlauf für Handlaufkonsole,
aus nichtrostenden Stahl, gerade, geschweißt,
Schweißnähte geschliffen,  gereinigt und gebeizt
zur Befestigung des Handlaufs aus Rundrohr  42,4  mm
am Geländer.Konsole für 'doppelten'

Handlauf.Handlaufhöhe
'900mm und 725 mm' über Verkehrsfläche

bzw . Lauflinie der Treppe.
Gesamte Konsole geschliffen, Korn 320
Konsole mit Geländer verschraubt.
Zur Vermeidung von Kontaktkorrosion sind die
Verschraubungen isoliert auszuführen.
Stahlbezeichnung: V4A
W Nr. 1.4401 (X5CrNiMo17-12-2),
Ausführung gem . Zeichnung: IseB DBGEL-S25.
Menge: 20,000 St

**52.02.30 Handlaufkonsole an Betonwand**
Zulage zum Geländerhandlauf für Handlaufkonsole,
aus nichtrostenden Stahl, gerade, geschweißt,
Schweißnähte geschliffen,  gereinigt und gebeizt
zur Befestigung des Handlaufs aus Rundrohr  42,4  mm
an einer Betonwand.Konsole für 'doppelten'

Handlauf .Handlaufhöhe '900mm und 725 mm' über

Verkehrsfläche
bzw . Lauflinie der Treppe.
Gesamte Konsole geschliffen, Korn 320
Stahlbezeichnung: V4A
W Nr. 1.4401 (X5CrNiMo17-12-2),
Konsole an Wand geankert
Verankerungsgrund Beton, vertikal
Ankerplatte, Verbundanker gedübelt
Verbundanker mit allgemeiner bauaufsichtlicher
Zulassung
aus nicht rostendem Stahl A4 (Werkstoff-Nr. 1.4401)
Ausführung gem . Zeichnung: IseB DBGEL-S27.
Menge: 25,000 St
